# Ausschreibungstexte
Leistungsbeschreibung (GAEB DA XML 3.1, DA81)
Projekt: k.A.
Währung: EUR
Erstellt mit: 08.12.2017

## k.A. www.heinze.de/at-manager
Datum: 08.12.2017

**0001 b/s/t PVC Blitzableiterdurchführung**
b/s/t PVC Blitzableiterdurchführung

b/s/t PVC Blitzableiterdurchführung aus schlagzähem
PVC-U, UV-stabilisiert, für Drahtstärken von 8 mm  10
mm, mit Grundplatte, mit Anschlußmanschette (PVC, EVA)
passend zur Dachbahn, liefern und fachgerecht einbauen.

Auf Anfrage (mit bemaßter Skizze) sind auch
Sonderformen* und Sonderlängen* lieferbar.

Ausführung: mit / ohne PVC - Grundplatte

Anschlußmanschette (Hersteller / Typ) :
......................
Menge: 1,000 Stk
