# Leistungsbeschreibung (GAEB DA XML 3.2, DA81)
Währung: EUR
Erstellt mit: © Heinze GmbH 2022/ GXML Toolbox V3.3 R20200224, heinze.de, 28.07.2022

## b/s/t
Datum: 28.07.2022

### Hauptabschnitt 1 Flachdach-Einbauteile

#### Abschnitt 1.1 04 Flachdach-Überwachung

##### Unterabschnitt 1.1.1 Kontrollrohr

**1.1.1.1 b/s/t PP Kontrollrohr**
Prüfmöglichkeit zur zerstörungsfreien Feuchtigkeitskontrolle aus schlagzähem und UV-stabilisiertem PP (Polypropylen); inklusive signalroter Kunststoff-Kontrollrohrhaube (abnehmbar, schlagzäh, UV-stabilisiert) und Dämmstoffkörper; Nennweite DN 100; inklusive werkseitig aufgeschweißter, systemgerechter Anschlussmanschette (PVC, EVA) passend zur Dachabdichtungsbahn; liefern und fachgerecht einbauen.

Nennweite: DN 100
Innendurchmesser: ID = 102 mm
Artikel-Nr.: PP112-100

Auf Anfrage (mit bemaßter Skizze) sind auch Sonderlängen* lieferbar.

*Sonderanfertigungen sind vom Umtausch ausgeschlossen.

Anschlussmanschette (Hersteller / Typ) : ....................
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Menge: 1,000 Stk
